# Erneuerung Lichtsignalanlagen
Angebotsaufforderung (GAEB DA XML 3.2, DA83)
Projekt: P504205
Währung: EUR
Nebenangebote zugelassen: ja
Erstellt mit: GXML Toolbox V3.3 R20230829, iTWO_64 V24.0.667, 12.05.2026

## 02 Verkehrstechnik Az 413
Datum: 12.05.2026
EP-Anteile: Löhne; Stoffe; Geräte; Sonstiges

### Bereich 1 Az 413

#### Bereich 1.1 Baustelleneinrichtung

**1.1.10 Baustelle einrichten Sämtl.LV-Abschn.*Zufahrt über Baustelle vorhanden**
*** Pauschalposition
StL-Nr. 1510110719
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'über das öffentliche Straßennetz'
Menge: 1,000 psch

**1.1.20 Baustelle räumen Sämtl. LV-Abschn.**
*** Pauschalposition
StL-Nr. 1510111201
Baustelle von allen Geräten, Anlagen, Einrichtungen und
dgl. räumen. Benutzte Flächen und Wege entsprechend dem
ursprünglichen Zustand herrichten. Soweit nicht für
bestimmte Leistungen für das Räumen der Baustelle gesonderte Positionen im Leistungsverzeichnis enthalten
sind, gilt die Pauschale
für alle Leistungen sämtlicher Abschnitte des Leistungsverzeichnisses.
Menge: 1,000 psch

#### Bereich 1.2 Verkehrssicherung

**1.2.10 Baustellen-LSA Az 413**
*** Pauschalposition
Aufstellung, Inbetriebnahme und Abbau einer provisorischen LSA gemäß RiLSA, DIN VDE V0832-110 und unter Beachtung etwaiger zusätzlicher einschlägiger technischer Vorschriften.
Ausbau entsprechend Lageplan des AG sowie Ortsbesichtigung und gemäß Leistungsbeschreibung, inkl. Anforderungstaster für Fußgänger und Radfahrer sowie Anforderungs- und Bemessungsbetrieb für den MIV.
Die Anlage wird mit allen Masten, Signalgebern und Tastern wie im Lageplan dargestellt als Baustellenanlage vorgehalten. Es ist ein Festzeitprogramm und ein verkehrsabhängiges Programm zu versorgen.
Menge: 1,000 psch

**1.2.20 Baustellen-LSA vorhalten, betreiben**
*** EP-Aufgliederung gefordert
Für die Betriebsdauer der Anlagen ist eine 24-stündige
Rufbereitschaft zu garantieren. Die Reaktionszeit
beträgt 30min. Die und die nachfolgend aufgeführten
Leistungen sind in den Einheitspreis einzurechnen:
- Energiekosten
- Wartungsarbeiten
- Prüfen der Außenanlage und der verkehrsgerechte
  Steuerung
- Justieren
- Vorhalten, Betreiben
Abrechnung nach Aufmaß.
Menge: 21,000 d

**1.2.30 Verkehrssicherung Geh- und Radweg**
*** Pauschalposition
Verkehrssicherung mit Material des AN, für Tätigkeiten
im Geh- und Radwegbereich öffentlicher Straßen
entsprechend den Auflagen der zuständigen Behörden,
einschließlich aller notwendigen Genehmigungen,
einschließlich ggf. mehrfache Auf- und Abbauen, An-
und Abtransport im Arbeitsbereich durchführen
Gilt für alle Positionen des Leistungsverzeichnisses.
Menge: 1,000 psch

**1.2.40 Verkehrssicherung einbahnig**
*** Pauschalposition
Verkehrssicherung mit Material des AN, für Tätigkeiten
im Fahrbahnbereich, auf öffentlichen Straßen
entsprechend den Auflagen der zuständigen Behörden,
einschließlich aller notwendigen Genehmigungen,
einschließlich, ggf. mehrfachem, Auf- und Abbauen,
An- und Abtransport im Arbeitsbereich durchführen.
Gilt für alle Positionen des
Leistungsverzeichnisses.
Menge: 1,000 psch

**1.2.50 Koordinierung mit AG/AN-LSA-TB/EVU**
*** Pauschalposition
Koordinierung mit AG/AN-TB/EVU
Organisation und Mitwirkung an fachlichen und
terminlichen Absprachen sowie Anleitungen für
LSA-spezifsche Tiefbauarbeiten zwischen dem AG,
dem NAN-Tiefbau, dem AN Straßenbau sowie dem EVU.
- Terminabsprachen EVU, NAN, AG
- Abarbeitung organisatorischer Belange
- Koordinierung und Mitwirkungshandlung
Menge: 1,000 psch

**1.2.60 Versorgungsleitung sichern**
*** Pauschalposition
Versorgungsanlagen im Baubereich so sichern, dass keine
Beschädigung der Anlagen auftritt. Für Schäden die
durch ungenügende Sicherung entstehen, haftet der AN.
Das Vorhalten der Sicherungsanlagen wird nicht
gesondert berechnet.
Alle im Baubereich befindlichen Versorgungsanlagen,
einschl. nicht vorher bekannter Anlagen.
Menge: 1,000 psch

**1.2.70 Kontrolle der Arbeitsstellensicher. zwei bzw.einmal**
*** Pauschalposition
Kontrolle der Arbeitsstellensicherung gem. ZTV-SA
durchführen. Die Kontrolle ist unmittelbar nach deren
Durchführung zu erfassen und zu dokumentieren. Arbeits-
und Hilfsmittel sind vom AN zu stellen und dem AG jederzeit zugänglich zu machen.
Kontrolle zweimal täglich, an arbeitsfreien Tagen einmal täglich.
über eine geplante Bauzeit von ca. 4 Wochen‑
Menge: 1,000 psch
Leistungsbereichkatalog: 105

#### Bereich 1.3 Demontage / Abbruch / Vorarbeiten

**1.3.10 E-Anschluss Steuergerät trennen**
Elektroanschluss abklemmen und sichern, Vorhalten für
Anschluss der Ersatzsignalisierung.
Schutz vor Unbefugten Zugriff ist durch AN zu sichern.
Meldung an das örtliche EVU vor Öffnung der Plombe.
Menge: 1,000 St

**1.3.20 Steuergerät demont., einlagern**
Steuergerät im Schaltschrank demontieren, zum
Lagerplatz des AN transportieren und abladen, dem
Eigentümer zur Begutachtung vorlegen und gemäß dessen
Entscheidung zur Einlagerung abtransportieren bzw.
entsorgen/verschrotten, einschließlich
Zusatzeinrichtung
nach Trennung vom Netz und der Außenanlage
demontieren, inklusive ggf. Zusatzeinrichtungen, Kabel
abklemmen und ablegen entsprechenden umgebenden Bereich
ausbilden
Steuergerät in mikroelektron. Ausführung
Standort: südlicher Gehweg
Menge: 1,000 St

**1.3.30 Demont. Schaltschrank inkl. Sockel**
Schaltschrank inkl. Sockel demontieren
Kabel abklemmen und ablegen.
Freigelegte Kabel, die nicht weiter genutzt werden,
sind soweit möglich zu schneiden und zu entsorgen.
Abgebaute Teile zum Lagerplatz des AN transportieren
und abladen, dem Eigentümer zur Begutachtung vorlegen
und gemäß dessen Entscheidung zur Einlagerung
abtransportieren bzw. entsorgen/verschrotten.
Standort: südlicher Gehweg
Menge: 1,000 St

**1.3.40 Demontage Auslegermast**
Auslegermast samt Fundament und Ausrüstungsteilen demontieren/abbauen, Kabel ablegen.
(siehe Bestandsplan)

Abgebaute Teile zum Lagerplatz des AN transportieren und
abladen, auf Wiederverwendung prüfen und zur Einlagerung
abtransportieren bzw. auf Nachweis entsorgen/verschrotten. Durch den Abbau entstandene Grube mit geeignetem Material verfüllen und verdichten.
Altfundamente und Verankerungsmaterial entfernen, Füllmaterial liefern, oberen Bereich entspr. umgebenden Bereich ausbilden.
Menge: 2,000 St

**1.3.50 Demontage Standmast**
Standmast samt Fundament und Ausrüstungsteilen demontieren/abbauen, Kabel ablegen.
(siehe Bestandsplan)

Abgebaute Teile zum Lagerplatz des AN transportieren und
abladen, auf Wiederverwendung prüfen und zur Einlagerung
abtransportieren bzw. auf Nachweis entsorgen/verschrotten. Durch den Abbau entstandene Grube mit geeignetem Material verfüllen und verdichten.
Altfundamente und Verankerungsmaterial entfernen, Füllmaterial liefern, oberen Bereich entspr. umgebenden Bereich ausbilden.
Menge: 5,000 St

**1.3.60 Demontage/Entfernung vorh. Kabel**
*** EP-Aufgliederung gefordert
Demontage vorhandener Kabel
Nach Trennung der Kabel vom Steuergerät und von den
Ausrüstungsteilen der LSA sind die vorhandenen Kabel so
weit möglich zu ziehen/zurückzubauen und zu entsorgen.
Beim Ziehen der Kabel ist gleichzeitig Ziehdraht
einzuziehen für das spätere Einziehen der neuen Kabel.
Menge: 450,000 m

#### Bereich 1.4 Baugruben, Leitungsgräben

*Hinweis: Hinweis:*
Die Tiefbauarbeiten für die LSA sind ohne die für den
Erdbau erforderliche Aufnahme und Wiederverlegung der
vorhandenen Oberflächenbefestigung zu kalkulieren.

**1.4.10 Baugrube herstellen, Klassen 3 bis 5* Tiefe bis 1,25 m*Aush.i.lag./einb.**
StL-Nr. 1210810519012000
Baugrube nach Unterlagen des AG herstellen.
Boden-/Felsklassen 3 bis 5. Zusätzliche Beschreibung
nach Unterlagen des AG.
Baugrube 'für Standmaste M1, M2, M5, M7, M10'

Baugrubentiefe bis 1,25 m.
Aushub zur Wiederverwendung innerhalb der Baustelle lagern, nach Herstellung des Baukörpers als Hinterfüllung
bzw. Baugrubenverfüllung einbauen und verdichten. Überschüssigen Aushub innerhalb der Baustelle einbauen.
Menge: 2,500 m3

**1.4.20 Baugrube herstellen, Klassen 3 bis 5* Tiefe bis 1,25 m*Aush.i.lag./einb.**
StL-Nr. 1210810519012000
Baugrube nach Unterlagen des AG herstellen.
Boden-/Felsklassen 3 bis 5. Zusätzliche Beschreibung
nach Unterlagen des AG.
Baugrube 'für Auslegermaste M3, M8'

Baugrubentiefe bis 1,25 m.
Aushub zur Wiederverwendung innerhalb der Baustelle lagern, nach Herstellung des Baukörpers als Hinterfüllung
bzw. Baugrubenverfüllung einbauen und verdichten. Überschüssigen Aushub innerhalb der Baustelle einbauen.
Menge: 3,000 m3

**1.4.30 Suchgraben herstellen Bodenklasse 3-5*Boden einb.u.v.**
StL-Nr. 12108910990901
Suchgraben nach Unterlagen des AG herstellen. Aushub
zur Wiederverwendung seitlich lagern. Abgerechnet wird
nach Abtragsprofilen.
Boden-/Felsklasse 'Boden-/Felsklasse 3-5'

Grabentiefe 'bis 1,25 m'

Verbau 'gemäß statisch und konstruktiven
Erfordernissen, Handschachtung'

Gelagerten Boden einbauen und verdichten.
Menge: 5,000 m3

#### Bereich 1.5 Schächte, Schutzrohre

**1.5.10 Kabelschutzrohr DN110**
Flexibles Kabelschutzrohr DN110 aus PVC-U
mit geformter Steckmuffe, Gummidichtring, glatter
Innenfläche und Ziehdraht frei Baustelle liefern u.
einbauen.
- für Kabelschutz bis zum Steuergerät
- Verlegung mit Kiesummantelung 10cm dick
- mit verzinktem runden Stahldraht, Durchmesser >= 2mm,
- Erschwernisse durch vorhandene Leitungen werden nicht
 gesondert berechnet
- Abrechnung nach Aufmaß (Länge in der Rohrachse)
Menge: 165,000 m

**1.5.20 Rohrverbindungsmuffe DN110 mit DN110**
Rohrverbindungsmuffe liefern und montieren.
Material wasserfest und druckfest.
Nenndurchmesser des ersten Kabelschutzrohrs DN110.
Nenndurchmesser des zweiten Kabelschutzrohrs DN110.
Menge: 17,000 St

**1.5.30 T-Stück Muffe Rohrverbindung DN110 mit DN110**
T-Stück Muffe zur mittigen Ergänzung der Rohrleitung liefern und montieren.
Material wasserfest und druckfest.
Nenndurchmesser des ersten Kabelschutzrohrs DN110.
Nenndurchmesser des zweiten Kabelschutzrohrs DN110.
Menge: 2,000 St

**1.5.40 Abdichten Rohr gegen Mast/Rohr, Kabel/Rohr, Schaltschrank/Rohr**
*** Pauschalposition
Abdichten der Rohre gegen die Signalmaste, Schaltschrank und Kabel nach Einzug der Schutzrohre und Kabel nach Vorgabe des AG,
einschließlich Lieferung des erforderlichen
Materials und Bereitstellung der erforderlichen
Ausrüstung frei Baustelle
Menge: 1,000 psch

#### Bereich 1.6 Energieanschluss, Fachanschlüsse

**1.6.10 Energieanschluss Antrag u. Herstellung inkl. 10m**
Energieanschluss vom Anschlusspunkt des zuständigen
EVU bis zum Steuergerät herstellen (bis 10m Entfernung) inkl. Hausanschlusskasten mit Sicherungen (3 Phasen).
Die "Anmeldung für den Anschluss an das
Niederspannungsnetz - AAN" erfolgt durch den AN im Auftrag des Sondervermögens Infrastruktur der Stadtgemeinde Bremen.
Der Bieter hat die erforderlichen Absprachen im Vorfeld
zu führen und die Anträge zu stellen.
Menge: 1,000 St

**1.6.20 zusätzliche Meter für E-Anschluss**
Herstellung des Anschlusses an das öffentliche Energienetz
nach Vorgaben des örtlichen EVU je weiteren Meter
außerhalb des Umkreises von 10 m
- Lieferung des erforderlichen Stromversorgungskabels
- Verlegung des Kabels, einschl. erforderlicher Tiefbauarbeiten
Abrechnung nach Aufmaß
Menge: 10,000 m

**1.6.30 Zähleranschlusssäule fertig vormontiert, liefern**
Zähleranschlusssäule fertig vormontiert, liefern

Kunststoffaußenschrank, Schutzart IP 54
- Doppelschließung (1x Schließung des EVU und 1x Bremer
  Schließung)

auszurüsten gemäß Vorgaben AG
inkl. Zubehör
Menge: 1,000 St

**1.6.40 Zähleranschlusssäule einbauen, montieren und betriebsfertig anschließen**
Menge: 1,000 St

**1.6.50 Fachgerechte Anschlüsse herstellen**
*** Pauschalposition
Fachgerechte Anschlüsse gemäß gültiger Vorschriften
herstellen für
Steuergerät einschl. Energieversorgung, EVU
Erder/Steuerschrank
Modem/Steuergerät
Antennen
Kabel an Steuergerät
Kabel an Mastverteiler (inkl. Signalgeber und
Tasteranschlüsse, Detektoren), Erder
inklusive der erforderlichen Montagekleinmaterialien
Menge: 1,000 psch

**1.6.60 Blitz- und Überspannungsschutz**
*** Pauschalposition
Lieferung, Montage und Inbetriebnahme des Blitz- und
Überspannungsschutzes gemäß EMV-Blitz-Schutz-Konzeptes
des Bieters
inkl. Messprotokoll
Menge: 1,000 psch

#### Bereich 1.7 Maste

**1.7.10 Peitschenmast bis 4,0 m Ausladung**
aus zylindrischem Stahlrohr, feuerverzinkt, mit Stahlmanschette
im Erdübergangsbereich, Mastklappe, entsprechend statischen und konstruktiven Erfordernissen liefern und fachgerecht
montieren. Für den angebotenen Masttyp ist ein Statiknachweis  für den komplett ausgerüsteten Auslegermast (mit Signalgebern, Kontrastblenden, Kameras, Kragarme und Verkehrszeichen) inkl. Fundament zu erstellen und dem AG vorzulegen.

- Standort und Ausrüstung gemäß Montage- und
  Signallageplan
- Ausladung: 4000mm
- Kabeleinführungsöffnung
  Befestigungssteg für Kabelverteiler
- mit Schaumstoffstopfen auf Erdhöhe
- mit Mastklamme

- M8
Menge: 1,000 St

**1.7.20 Peitschenmast bis 5,0 m Ausladung**
aus zylindrischem Stahlrohr, feuerverzinkt, mit Stahlmanschette
im Erdübergangsbereich, Mastklappe, entsprechend statischen und konstruktiven Erfordernissen liefern und fachgerecht
montieren. Für den angebotenen Masttyp ist ein Statiknachweis  für den komplett ausgerüsteten Auslegermast (mit Signalgebern, Kontrastblenden, Kameras, Kragarme und Verkehrszeichen) inkl. Fundament zu erstellen und dem AG vorzulegen.

- Standort und Ausrüstung gemäß Montage- und
  Signallageplan
- Ausladung: 5000mm
- Kabeleinführungsöffnung
  Befestigungssteg für Kabelverteiler
- mit Schaumstoffstopfen auf Erdhöhe
- mit Mastklamme

- M3
Menge: 1,000 St

**1.7.30 Ausleger bis 6,0 m Ausladung für Kombimast LSA/ÖBel**
aus zylindrischem Stahlrohr, feuerverzinkt, entsprechend statischen und konstruktiven Erfordernissen liefern und fachgerecht am Kombimast montieren. Für den angebotenen Ausleger ist ein Statiknachweis  für den komplett ausgerüsteten Auslegermast (mit Signalgebern, Kontrastblenden, Kameras, Kragarme und Verkehrszeichen) inkl. Fundament zu erstellen und dem AG vorzulegen.

- Standort und Ausrüstung gemäß Montage- und
  Signallageplan
- Ausladung: 6000mm
- Kabeleinführungsöffnung
  Befestigungssteg für Kabelverteiler
- mit Mastklamme

- M6
Menge: 1,000 St

**1.7.40 Stahlsignalmast 159/108 mm**
aus zylindrischem Stahlrohr, wie beschrieben und gemäß
Zeichnung, feuerverzinkt, mit Erdstück und Mastklappe, 4,5 m
Gesamtlänge und ca. 4,5 mm Wandungsstärke frei Baustelle liefern und fachgerecht montieren. Am Mast ist als Verdrehschutz eine Bodenankerplatte mittels V2A-Schelle anzubringen. Der Mast ist lotrecht und entsprechend statischen Erfordernissen aufzustellen.

- Standort und Ausrüstung gemäß Montage- und
  Signallageplan
- Kabeleinführungsöffnung
  Befestigungssteg für Kabelverteiler
- mit Schaumstoffstopfen auf Erdhöhe
- mit Mastklemme
Menge: 5,000 St

**1.7.50 Mastverteiler, innenliegend, Schutzklasse II**
Mastverteiler der Schutzklasse II liefern und in Signalmasten einbauen, herstellen von Mastanschlüssen für Lichtsignalanlagen, Signalkabel absetzen und fachgerecht ausbinden, an einer Klemmleiste mit 40 Reihenklemmen fachgerecht anschließen und montieren, einschließlich Mast- und Zusatzerdung und Verfüllen des Mastes
Menge: 10,000 St

**1.7.60 Fundament f. Ausl.-mast herst.**
Fundament f. Auslegermast aus Beton herstellen
Standort Signalmast gemäß Systemskizze
Beton gemäß Anforderungen der DIN EN 206 und der
ZTV-ING., ggf. ,ot erforderlichem Betonsockel herstellen
inkl. Herstellung der Schalung, Volumen des
Fundamentes entsprechend statischen und konstruktiven
Erfordernissen,
ausreichend für die Tragfähigkeit der Auslegermaste
gemäß den Anforderungen der Windlastzone III,
mit Rohrzügen für die Kabeleinführung sowie allen
örtlichen Anpassungen und Mehraufwendungen
Menge: 2,000 St

**1.7.70 Stabilisierung Standmast**
Stabilisierung für Standmast mit einer 10cm dicken
Betonschicht am Mastfuß herstellen, Beton stampfen,
Standort Signalmast gemäß Systemskizze,
Kabelzuführung in Rohrzügen, inkl. allen örtlichen
Anpassungen und Mehraufwendungen
inkl. Verdrehschutz
Abrechnung nach Aufmaß
Menge: 5,000 St

#### Bereich 1.8 Schaltschrank

**1.8.10 Schaltschrank liefern und aufbauen m. Sockel*Öffnung Handbed. Zweiteilig*Sep. E-teil, Zähl Doppelschließung*aus Kunststoff Türkontakte*Schutzart IP54**
Schaltschrank, abschließbar für Steuergerät liefern und betriebsfertig nach Unterlagen des AG aufbauen. Herstellen von
Erdung/Potentialausgleich für die Gesamtanlage. Fundamente und erforderliche Erdarbeiten werden gesondert
vergütet. Schutzart mind. IP 54.
Schaltschrank mit Sockel aus Kunststoff.
Öffnung separat für Handbedienfeld.
Schaltschrank = Zweiteilig.
Separater Schrankteil für Energieversorgung mit Zählerplatz.
Doppelschließung nach Unterlagen des AG.
Schaltschrank aus Kunststoff.
Türkontakte an allen Türen einbauen.
Schutzart IP-54
Menge: 1,000 St

**1.8.20 Erdung herstellen**
Erdung herstellen
Ausführung als Staberder
Dimensionierung gemäß DIN VDE 0832-0100
Auswahl und Anordnung nach örtlichen Gegebenheiten,
  Bodenbeschaffenheit u. zul. Ausbreitungswiderstand
  berücksichtigen
gute Verbindung mit dem umgebenden Erdreich
Staberder möglichst senkrecht in die Erde treiben
  Länge nach erforderlichem Ausbreitungswiderstand
Menge: 1,000 St

#### Bereich 1.9 Erfassungseinrichtungen

*Hinweis: Hinweis*
Hinweis:
Für alle Erfassungseinrichtungen (Befestigung am Mast (LSA-, Licht- oder Fahrleitungsmast)) gelten folgenden Hinweise:

Einschließlich Halterungen, Mastabdeckungen, aller Klein- und
Zubehörteile, Verkabelung bis zum Mastverteiler, liefern und betriebsbereit montieren.

**1.9.10 Man. Anforderungsgerät anbauen Sensor*Niederwatt Geh. Kunstst.*Gelb Symbol Hand*Signal Kommt**
StL-Nr. 1513240629119990
Manuelles Anforderungsgerät nach Unterlagen des AG
einschließlich systembedingtem Zubehör betriebsfertig
anbauen. Elektrischen Anschluss am Verteiler herstellen, Schutzart mind. IP 54.
Anforderungsgerät = Berührungssensor.
Spannung 'Niederwatt bis 3 Watt'

Gehäuse aus Kunststoff.
Farbe = gelb.
Symbol 'Hand'

Mit Rückmeldung 'Signal kommt'

Anford.-Gerät für blinde und sehbehinderte Menschen 'mit
- taktilem Freigabesignal,
- akustischen Orientierungssignal,
- separater Anforderung für blinde und sebehinderte Menschen,
- eingesteckten Reliefsymbolen auf der rechten Seite zur
  besseren Orientierung von blinden Menschen und
- Schutzbügel'
Menge: 4,000 St

**1.9.20 Man. Anforderungsgerät montieren Blinde*Bis 40 V Geh. Kunstst.*Gelb Verkehrsschutzzeichen*Tak/aku Fr, Or/An**
StL-Nr. 2483240591119060
Manuelles Anforderungsgerät nach Unterlagen des AG
einschließlich systembedingtem Zubehör betriebsfertig
montieren. Elektrischen Anschluss am Verteiler herstellen, Schutzart mind. IP 54.
Anforderungsgerät 'für Blinde und sehbehinderte Menschen'

Spannung bis 40 V.
Gehäuse aus Kunststoff.
Farbe = gelb.
Symbol 'Verkehrsschutzzeichen'

Mit taktilem und akustischem Freigabesignal und akustischem Orientierungssignal und separater Anforderung
für blinde und sehbehinderte Menschen.
Menge: 8,000 St

**1.9.30 Kamerasensor liefern, montieren**
Kamerabasiertes, optisches Erfassungssystem mit Detektormodul zur mehrspurigen Fahrzeugerkennung in mindestens drei frei einstellbaren Erkennungszonen einschließlich aller Befestigungsmaterialien, Kurzausleger und Verkabelung liefern und fachgerecht montieren. Anschließen und konfigurieren einschließlich aller Nebenleistungen. Inbetriebnahme, Kalibierung und Erstellung eines Prüfprotokolls.

Verwendung: Anforderung, Bemessung und Zählung Verkehrserhebung: nach BASt TLS 8+1 sowie Personen und Radfahrer
Datenverarbeitung: DSGVO konform
DIN EN ISO 27001 Zertifikat vorhanden
Schutzart: IP65
Temperaturbereich: -20 bis +50°C
Kamerablende: Reflexions und Niederschlagsschutz
- sichere Erkennung auch bei widrigen Wetterbedingungen wie
  z.B. Nieselregen und Schneefall
- keine zusätzliche Beleuchtung bei regelkonformer
  Ausleuchtung der Straße erforderlich

Erkennungsabstand: 0 - 40m

Kameras:
- VID1 an Mast M1  (3 Erfassungsfelder)
- VID2 an Mast M3 (4 Erfassungsfelder)
- VID3 an Mast M6 (4 Erfassungsfelder)
- VID4 an Mast M8 (4 Erfassungsfelder)
- VID5 an Mast M9  (1 Erfassungsfeld)

gewählt:
'....................................................'
Menge: 5,000 St

**1.9.40 Schnittstelle für Videodetektion**
Schnittstelle für die Videodetektion mit der Möglichkeit der Ansteuerung von bis zu vier der vorgenannten Kamerasensoren liefern und fachgerecht im Steuergerät montieren und anschließen, einschließlich aller Nebenleistungen. Die Schnittstelle muss folgende Funktionen erfüllen:

- Verbindung der Ausgänge der Erkennungszonen von den Kamerasensoren mit den Eingängen des Steuergeräts
- Datenverbindung zwischen Kamerasensoren und Schnittstelle
- Spannungsversorgung zu den Kamerasensoren (optional)
- LAN-Port RJ45 Ethernet 10/100BaseT für die Systemkonfiguration, Kontrolle und Datenübertragung

Verkehrsdaten und Videostreams angeschlossener Kamerasensoren sind über den lokalen LAN-Port mittels standardisierter Übertragungsprotokolle bereitzustellen. Videostreams und Konfigurationstools der Kameras müssen über aktuelle Web-Browser abrufbar sein.
Menge: 2,000 St

#### Bereich 1.10 Kabel

*Hinweis*
Für alle Kabel (Steuerkabel und Systemkabel für Kameras) gelten die Baubeschreibung sowie die folgenden Hinweise:

Kabel in den Sockel des Steuergerätes und ggf. in den Signalmast mit entsprechenden Reservelängen einführen

**1.10.10 Steuerkabel 30 x 1,5 mm² liefern, in Schutzrohr einziehen**
Steuerkabel (30x1,5) liefern, in Schutzrohr einziehen
vom Steuerschrank bis zu den Signalgebermasten in einem Stück als Erdkabel (Abrechnung nach Aufmaß)
Abdichtung Kabel gegen Rohrstück

Typ:  NYY-I  30 x 1,5 RE 10 oder gleichwertiger Art

gewählt: '....................................................'
Menge: 410,000 m

**1.10.20 Systemkabel für Anschluss Kamera an STG liefern, einziehen**
Systemkabel für Kamera liefern und verlegen
Auf-, Ab- und Umsetzen der Kabeltrommel und
Erschwernisse durch vorhandene Leitungen werden nicht
gesondert vergütet.
Systembedingte Verkabelung nach Wahl des AN, von Steuergerät zu Videodetektor.
Kabel in Kabelschutzrohr einziehen.
Abgerechnet wird nach der Länge des im Schutzrohr
liegenden Kabels.
Kabel gegen Schutzrohrenden und Enden des Kabelkanals
abdichten.

- VID 1, VID 2, VID 3, VID 4, VID 5
gewählt: '....................................................'
Menge: 185,000 m

#### Bereich 1.11 Signalgeber

*Hinweis*
Für alle Signalgeber (Befestigung am Mast (LSA-, Licht- oder Fahrleitungsmast) gelten die Baubeschreibung sowie die folgenden Hinweise:

Einschließlich Symbolmasken, Sonnenschuten, Tragarmen,
Signalhalterungen, Mastabdeckungen, aller Klein- und
Zubehörteile, Verkabelung bis zum Mastverteiler,
liefern und betriebsbereit montieren.

**1.11.10 Signalleuchte LED montieren Typ=LED bis 3 W*Geh. RAL 7032 Dreifeldig*DU 200mm Str.-Sch. matt*Sinnb. Maske Mon. bis 2,2m**
StL-Nr. 2483250531522101
Signalleuchte in LED-Technik einschl. Schuten und systembedingtem Zubehör nach Unterlagen des AG betriebsfertig montieren. Typgeprüfte Signalleuchte, mindestens
Phantomlichtklasse 4. Signalleuchte mit Zweipunktbefestigung. Elektrische Schutzart mind. IP 54.
Elektrischen Anschluss am Mastverteiler herstellen.
Typ = LED mit einer Leistungsaufnahme geringer 3 W.
Gehäuse kieselgrau RAL 7032, Kunststoff.
Dreifeldig.
Leuchtfelddurchmesser = 200 mm.
Streuscheibe = matt.
Sinnbild als wechselbare Maske.
Montage am Mast/Kragarm neben Fahrbahn, Unterkante Signalleuchte über Verkehrsfläche bis 2,20 m.
Menge: 6,000 St

**1.11.20 Signalleuchte LED montieren Typ=LED bis 3 W*Geh. RAL 7032 Dreifeldig*DU 300mm Str.-Sch. matt*Sinnb. Maske Mon. Ausl. ü. FB**
StL-Nr. 2483250531512103
Signalleuchte in LED-Technik einschl. Schuten und systembedingtem Zubehör nach Unterlagen des AG betriebsfertig montieren. Typgeprüfte Signalleuchte, mindestens
Phantomlichtklasse 4. Signalleuchte mit Zweipunktbefestigung. Elektrische Schutzart mind. IP 54.
Elektrischen Anschluss am Mastverteiler herstellen.
Typ = LED mit einer Leistungsaufnahme geringer 3 W.
Gehäuse kieselgrau RAL 7032, Kunststoff.
Dreifeldig.
Leuchtfelddurchmesser = 300 mm.
Streuscheibe = matt.
Sinnbild als wechselbare Maske.
Montage am Ausleger über Fahrbahn.
Menge: 3,000 St

**1.11.30 Signalleuchte LED montieren Typ=LED bis 3 W*Geh. RAL 7032 Dreifeldig*DU 200mm Str.-Sch. matt*Sinnb. Maske Sinnb. Pfeil*Mon. bis 2,2m**
StL-Nr. 2483250531522111
Signalleuchte in LED-Technik einschl. Schuten und systembedingtem Zubehör nach Unterlagen des AG betriebsfertig montieren. Typgeprüfte Signalleuchte, mindestens
Phantomlichtklasse 4. Signalleuchte mit Zweipunktbefestigung. Elektrische Schutzart mind. IP 54.
Elektrischen Anschluss am Mastverteiler herstellen.
Typ = LED mit einer Leistungsaufnahme geringer 3 W.
Gehäuse kieselgrau RAL 7032, Kunststoff.
Dreifeldig.
Leuchtfelddurchmesser = 200 mm.
Streuscheibe = matt.
Sinnbild als wechselbare Maske.
Sinnbild = Richtungspfeil/Kombinationspfeil.
Montage am Mast/Kragarm neben Fahrbahn, Unterkante Signalleuchte über Verkehrsfläche bis 2,20 m.
Menge: 2,000 St

**1.11.40 Signalleuchte LED montieren Typ=LED bis 3 W*Geh. RAL 7032 Zweifeldig*DU 300mm Str.-Sch. matt*Sinnb. Maske Sinnb. Pfeil*Mon. bis 2,2m**
StL-Nr. 2483250531312111
Signalleuchte in LED-Technik einschl. Schuten und systembedingtem Zubehör nach Unterlagen des AG betriebsfertig montieren. Typgeprüfte Signalleuchte, mindestens
Phantomlichtklasse 4. Signalleuchte mit Zweipunktbefestigung. Elektrische Schutzart mind. IP 54.
Elektrischen Anschluss am Mastverteiler herstellen.
Typ = LED mit einer Leistungsaufnahme geringer 3 W.
Gehäuse kieselgrau RAL 7032, Kunststoff.
Zweifeldig.
Leuchtfelddurchmesser = 300 mm.
Streuscheibe = matt.
Sinnbild als wechselbare Maske.
Sinnbild = Richtungspfeil/Kombinationspfeil.
Montage am Mast/Kragarm neben Fahrbahn, Unterkante Signalleuchte über Verkehrsfläche bis 2,20 m.
Menge: 1,000 St

**1.11.50 Signalleuchte LED montieren Typ=LED bis 3 W*Geh. RAL 7032 Zweifeldig*DU 200mm Str.-Sch. matt*Sinnb. Maske Fußgänger*Mon. bis 2,2m**
StL-Nr. 2483250531322191
Signalleuchte in LED-Technik einschl. Schuten und systembedingtem Zubehör nach Unterlagen des AG betriebsfertig montieren. Typgeprüfte Signalleuchte, mindestens
Phantomlichtklasse 4. Signalleuchte mit Zweipunktbefestigung. Elektrische Schutzart mind. IP 54.
Elektrischen Anschluss am Mastverteiler herstellen.
Typ = LED mit einer Leistungsaufnahme geringer 3 W.
Gehäuse kieselgrau RAL 7032, Kunststoff.
Zweifeldig.
Leuchtfelddurchmesser = 200 mm.
Streuscheibe = matt.
Sinnbild als wechselbare Maske.
Sinnbild 'Fußgänger stehend/gehend'

Montage am Mast/Kragarm neben Fahrbahn, Unterkante Signalleuchte über Verkehrsfläche bis 2,20 m.
Menge: 4,000 St

**1.11.60 Signalleuchte LED montieren Typ=LED bis 3 W*Geh. RAL 7032 Zweifeldig*DU 200mm Str.-Sch. matt*Sinnb. Maske Sinnb. Fußg/Radf*Mon. bis 2,2m**
StL-Nr. 2483250531322121
Signalleuchte in LED-Technik einschl. Schuten und systembedingtem Zubehör nach Unterlagen des AG betriebsfertig montieren. Typgeprüfte Signalleuchte, mindestens
Phantomlichtklasse 4. Signalleuchte mit Zweipunktbefestigung. Elektrische Schutzart mind. IP 54.
Elektrischen Anschluss am Mastverteiler herstellen.
Typ = LED mit einer Leistungsaufnahme geringer 3 W.
Gehäuse kieselgrau RAL 7032, Kunststoff.
Zweifeldig.
Leuchtfelddurchmesser = 200 mm.
Streuscheibe = matt.
Sinnbild als wechselbare Maske.
Sinnbild = Fußgänger/Radfahrer.
Montage am Mast/Kragarm neben Fahrbahn, Unterkante Signalleuchte über Verkehrsfläche bis 2,20 m.
Menge: 8,000 St

**1.11.70 Signalleuchte LED montieren Typ=LED bis 3 W*Geh. RAL 7032 Einfeldig*DU 200mm Str.-Sch. matt*Sinnb. Maske "A"*Mon. bis 2,2m**
StL-Nr. 2483250531122191
Signalleuchte in LED-Technik einschl. Schuten und systembedingtem Zubehör nach Unterlagen des AG betriebsfertig montieren. Typgeprüfte Signalleuchte, mindestens
Phantomlichtklasse 4. Signalleuchte mit Zweipunktbefestigung. Elektrische Schutzart mind. IP 54.
Elektrischen Anschluss am Mastverteiler herstellen.
Typ = LED mit einer Leistungsaufnahme geringer 3 W.
Gehäuse kieselgrau RAL 7032, Kunststoff.
Einfeldig.
Leuchtfelddurchmesser = 200 mm.
Streuscheibe = matt.
Sinnbild als wechselbare Maske.
Sinnbild '"A"-Signal'

Montage am Mast/Kragarm neben Fahrbahn, Unterkante Signalleuchte über Verkehrsfläche bis 2,20 m.
Menge: 2,000 St

**1.11.80 Akustischen Signalerzeuger mont. Orient./Freigabe*Geh, RAL 7032 als zus. Kammer zu Fg-Signal**
StL-Nr. 248325251900
Akustischen Signalerzeuger mit automatischer Lautstärkeanpassung an den Umgebungsgeräuschpegel für
blinde und sehbehinderte Menschen nach Unterlagen
des AG betriebsfertig montieren und einstellen.
Elektrische Schutzart mind. IP 54. Elektrischen
Anschluss am Mastverteiler herstellen.
Orientierungs- und Freigabesignal.
Gehäuse 'kieselgrau RAL 7032, Kunststoff
als zusätzliche Kammer zum Fußgänger-Signal bzw. Fußgänger- und Radfahrer-Signal'
Menge: 10,000 St

#### Bereich 1.12 Steuergerät

**1.12.10 Steuergerät liefern und einbauen Signalschalter Ü 8 b 16 Signalgr*Ü 16 b 32 Eing. Speicher min 5 J.*Speicher min 4 Wo**
Steuergerät liefern, einschl. Auswertebaugruppen mit nicht
flüchtigem, auslesbarem Datenspeicher für Betriebs-
und Störmeldungen, Signalisierungszustände,
Detektorbelegungszustände und systembedingtem Zubehör
nach Unterlagen des AG betriebsfertig im Steuergeräteschrank einbauen.
Anzeige des Betriebszustands über Display. Elektrischen
Anschluss im Steuergeräteschrank herstellen. Die Vo-
raussetzungen zur Anschaltung und zum Betrieb von
Erweiterungsbaugruppen sind zu berücksichtigen.
Erweiterungsbaugruppen, Steuerungssoftware und Steuergeräteschrank werden gesondert vergütet.
Zeitnormierung über VSR, Funkuhr als Rückfallebene
Signalschalter entsprechend eingesetzter Leuchtmittel.
Über 8 bis 16 Signalgruppen.
Über 16 bis 32 Detektoreingänge.
Datenspeicher Betriebs- und Störmeldungen für mind. 5
Jahre.
Datenspeicher für Signal- und Detektorzustände für
mind. 4 Wochen.
Datenfernübertragungseinrichtung nach Wahl des AG.
 inkl. zertifikatsbasiertem Zugangssystem.
Menge: 1,000 St

**1.12.20 Erw.-baugruppe Steuergerät einb. Handbed. Schrank**
StL-Nr. 1513261600100000
Erweiterungsbaugruppe zum Steuergerät nach Unterlagen
des AG einschl. systembedingtem Zubehör betriebsfertig
im Steuergerät einbauen.
Handbediengerät im/am Schaltschrank.
Menge: 1,000 St

**1.12.30 Erw.-baugruppe Steuergerät einb. Canto-Schnittstelle**
StL-Nr. 1513261690000000
Erweiterungsbaugruppe zum Steuergerät nach Unterlagen
des AG einschl. systembedingtem Zubehör betriebsfertig
im Steuergerät einbauen.
Zentralen-Schnittstelle 'Canto-LTE-Schnittstelle'
Menge: 1,000 St

**1.12.40 LTE Router liefern, einbauen, konfigurieren, in Betrieb nehmen**
LTE Router gemäß Leistungsbeschreibung liefern, einbauen, konfigurieren und in Betrieb nehmen
Menge: 1,000 St

**1.12.50 Erw.-baugruppe Steuergerät einb. ÖPNV-Funkem. par.**
StL-Nr. 1513261600000100
Erweiterungsbaugruppe zum Steuergerät nach Unterlagen
des AG einschl. systembedingtem Zubehör betriebsfertig
im Steuergerät einbauen.
Schnittstelle zum ÖPNV-Funkempfänger parallel.
Menge: 1,000 St

**1.12.60 Erw.-baugruppe Steuergerät einb. LTE-Anschluss VSR*DSL-Anbind.**
StL-Nr. 2483261591000000
Erweiterungsbaugruppe zum Steuergerät nach Unterlagen
des AG einschl. systembedingtem Zubehör betriebsfertig
im Steuergerät einbauen.
Zentralen-Schnittstelle 'Anschluss an den Verkehrsrechner der Freien Hansestadt Bremen über LTE-Verbindung
Einschließlich Lieferung, Einbau, Konfiguration und Inbetriebnahme'

Modem für DSL-Anbindung.
Menge: 1,000 St

**1.12.70 Betriebssoftware versorgen Ein Handsch. Prog*B. 4 Festzeitprog**
*** Pauschalposition
StL-Nr. 151326260101
Betriebssoftware als verkehrstechnische Grundversorgung
einschl. Signalgruppenzuordnung, Verriegelungsmatrix,
Zwischenzeitmatrix, Ein- und Ausschaltprogramm nach Un-
terlagen des AG betriebsfertig im Steuergerät versorgen. Die Prüfung am Testplatz gehört zur betriebsfertigen Versorgung. Teilknoten sind zu berücksichtigen.
Zeitplanabhängige Signalprogrammauswahl.
Ein Handschaltprogramm.
Bis zu 4 Festzeitprogramme.
Menge: 1,000 psch

**1.12.80 Steuerungslogik regelbas. versorgen B 4 Parameters.*Phasenorientiert Programm**
StL-Nr. 151326361013
Steuerungslogik für regelbasierte Signalprogramme nach
Unterlagen des AG einschl. Teilknoten und Ausfallstrategie für defekte Erfassungseinrichtungen betriebsfertig im Steuergerät versorgen. Die Prüfung am Testplatz
mit dem AG gehört zur betriebsfertigen Versorgung.
Logik mit bis zu 4 Parametersätzen.
Phasenorientiert.
Steuerungsunterlagen als Programm durch AG.
Menge: 1,000 St

**1.12.90 Signalisierungszust. aufzeichnen Aufz. b. 7 Tg.*Auf VSR übertrag.**
StL-Nr. 1513265642
Signalisierungszustände für alle Signalgruppen und alle
Detektoreingänge sekundengenau fortlaufend am Steuergerät aufzeichnen, speichern und nach Unterlagen des AG
aufbereiten.
Aufzeichnungsdauer bis 7 Tage.
Daten über Schnittstelle auf den Verkehrssignalrechner
übertragen.
Menge: 1,000 St

**1.12.100 Nachjustierung Param. ändern**
StL-Nr. 1513266601
Nachjustierung von steuerungstechnischen Größen in der
Signalsteuerung vor Ort nach Unterlagen des AG der An-
lage einschl. Anpassung der Dokumentation.
Nachjustierung Parametersatz innerhalb von 4 Wochen
nach Inbetriebnahme
Menge: 1,000 St

#### Bereich 1.13 Inbetriebnahme

**1.13.10 Testplatzabnahme**
*** Pauschalposition
Testplatzabnahme zur Freigabe der fertigen Versorgung am Steuergerät des Herstellers mit dem AG und dem planendem Ingenieurbüro.
Simulieren der verkehrsabhängigen Abläufe, Anforderungsbetrieb, Fahrzeugbemessung, Test der ÖPNV-Ansteuerung. Die Testfälle hierfür werden vom Ingenieurbüro vorgegeben.
Bei nicht erfolgender Freigabe ist ein Folgetermin für die Testplatzabnahme anzusetzen, dies ist über den EP abgegolten.
Menge: 1,000 psch

**1.13.20 Prüfung nach DIN VDE 0832 (Potentialprüfung)**
Potentialprüfung für Schutzerdung der
LSA-Ausrüstungsteile durchführen

Steuerschrank, Universalschrank
Signalmaste, inkl. Lieferung und Montage ggf.
erforderlicher Bauteile und Geräte,
Protokollierung der Prüfergebnisse
Übergabe des Prüfprotokolls an den AG zum Zeitpunkt der
Abnahme
Menge: 1,000 St

**1.13.30 Prüfung nach DIN VDE 0100, Prot.**
*** Pauschalposition
Prüfung der Anlage nach DIN  VDE 0100, Protokoll
anfertigen, Übergabe an AG
Menge: 1,000 psch

**1.13.40 Inbetriebnahme durchführen**
*** Pauschalposition
StL-Nr. 15132706
Inbetriebnahme der gesamten Signalanlage nach Unterlagen des AG durchführen.
Menge: 1,000 psch

**1.13.50 Dokumentation übergeben**
*** Pauschalposition
StL-Nr. 15132716
Dokumentation der gesamten Signalanlage nach Unterlagen
des AG erstellen und dem AG auf Datenträger und in Pa-
pierform übergeben. Der Stand der Dokumentation muss
dem endgültigen Anlagenzustand nach erfolgter Inbetriebnahme entsprechen. Datenformat nach Unterlagen des
AG.
Menge: 1,000 psch

**1.13.60 Erstellung Kabellageplan inkl. Vermessung**
*** Pauschalposition
Erstellung eines eingemessenen Kabellageplanes inkl. räumlicher Vermessung für die gesamte Außenanlage der LSA

- dazu Einmessung sämtlicher Elemente der LSA
  (unterirdische Kabel, aller Schächte, Rohrtrassen,
  Maststandorte, Schleifenlagen)
- Rohrtrassen sind am offenen Kabelgraben zu vermessen
- Mehraufwendungen durch mehrere Messungen an der
  Anlage sind in dieser Position einzukalkulieren
- Koordinaten und Höhensystem in Abstimmung mit dem AG

Übergabe im PDF- und DWG-Fomat
Menge: 1,000 psch

#### Bereich 1.14 Instandhaltung

**1.14.10 Instandhaltung durchführen**
StL-Nr. 15132806
Instandhaltung der gesamten Signalanlage nach Unterlagen des AG entsprechend dem Instandhaltungsvertrag
und nach Kostenblatt durchführen.
Menge: 60,000 Mt
